# HEK
Angebotsaufforderung (GAEB DA XML 3.3, DA83)
Projekt: HEK_Kinderhort Heckelberg Brunow
Währung: EUR
Auftraggeber: Schulzweckverband "Auf der Höhe", vertr. durch Amt Falkenberg-Höhe, Karl-Marx-Straße 2, 16259 Falkenberg, Ansprechpartner Jörg Gürgen
Erstellt mit: 5 260326.1, NOVA AVA, 26.03.2026

## Allgemeine Information
Allgemeine Vorbemerkungen:

Baubeschreibung / Maßnahme
Gegenstand der Ausschreibung sind die Rohbauarbeiten für den Neubau eines eingeschossigen Kinderhortgebäudes in Massivbauweise. Das Gebäude wird als Kalksandsteinbau mit tragenden Außen- und Innenwänden sowie ergänzenden Stahlbetonbauteilen auf Grundlage der Ausführungsplanung und der statischen Berechnung errichtet.
Die Leistungen umfassen die Herstellung des aufgehenden Mauerwerks einschließlich Kimmschichten und Abdichtungen sowie aller erforderlichen Anschlüsse, Öffnungen, Zuschnitte und Anpassungsarbeiten. Die Ausführung erfolgt im Dünnbettmörtelverfahren.
Ergänzend sind Stahlbetonstützen, Ringanker sowie weitere tragende Bauteile gemäß Planung herzustellen und in die Gesamtstatik einzubinden. Darüber hinaus sind Fertigteilstürze sowie drei Stahlträger Bestandteil der Leistung.
Ein Gerüst wird seitens des Auftraggebers nicht gestellt. Sämtliche für die Ausführung der Leistungen erforderlichen Gerüste sind durch den Auftragnehmer eigenverantwortlich zu liefern, aufzustellen, vorzuhalten und abzubauen. Die hierfür entstehenden Kosten sind vollständig in die Einheitspreise einzukalkulieren.
Sämtliche zur vollständigen und fachgerechten Ausführung erforderlichen Nebenleistungen sind in die Einheitspreise einzukalkulieren.

Geplanter Ausführungszeitraum
Der Baubeginn ist für den 02.06.2026 vorgesehen. Die Herstellung des Rohbaus soll gemäß Terminplan bis Ende Juni 2026 abgeschlossen sein. Die Gesamtfertigstellung des Bauvorhabens ist für Ende des Jahres 2026 geplant.
Die Bauarbeiten erfolgen während des laufenden Schulbetriebs der angrenzenden Grundschule. Hieraus ergeben sich besondere Anforderungen an Organisation, Sicherheit und Rücksichtnahme.
Im Hinblick auf die Schul- und Kitanutzung sind lärmintensive Arbeiten möglichst nicht in der Zeit zwischen 11:30 Uhr und 13:30 Uhr auszuführen (Mittagszeit). Darüber hinaus ist in der Zeit von 7:15 Uhr bis 8:15 Uhr aufgrund erhöhten Bringverkehrs mit privaten PKW und Schulbussen auf Anlieferungen und größeren Baustellenverkehr nach Möglichkeit zu verzichten. Der Auftragnehmer hat seine Bauabläufe und Lieferketten entsprechend zu organisieren.

Erforderliche Schutzmaßnahmen
Das Baufeld grenzt unmittelbar an den Schulhof der benachbarten Grundschule an. Aufgrund des Schulbetriebs und der Nutzung durch Kinder sind erhöhte Sicherheitsanforderungen einzuhalten.
Baustellenverkehr ist so zu organisieren, dass Gefährdungen des Schulbetriebs ausgeschlossen werden. Besondere Aufmerksamkeit ist den Bring- und Abholzeiten sowie Pausenzeiten zu widmen. Lärm- und Staubentwicklungen sind auf das notwendige Maß zu beschränken.

## Allgemeine Vertragsbedingungen
Allgemeine Vertragsbedingungen:

1. Ausschreibungsunterlagen
Es gelten diese Ausschreibungsunterlagen entsprechend dem Leistungsverzeichnis.
AN = Auftragnehmer; AG = Auftraggeber

2. Vertragsgrundlage
Vertragsgrundlage werden die VOB Teil B und Teil C (Allgemeinen Technischen Vertragsbedingungen - ATV)
in der gültigen Fassung zum Zeitpunkt der Ausschreibung.

3. FristenAusführungsfristen: orientierend s. Angebotsdeckblatt, Terminvereinbarung mit der Vergabe sowie Bauzeitenplan.

4. Ansprechpartner: Bauleitung
Studio Duktus
hek@studioduktus.de
T: 030 351 316 33
Mariendorfer Weg 4/ 12051 Berlin

5. Ausführung und Bauablauf
Der Ausführung werden die Architektenpläne der Auführungs- sowie Genehmigungsplanung sowie die Statik zugrunde gelegt. Etwaige erforderliche Montagepläne sind vor der Fertigung dem Bauherren und der Bauleitung zur Freigabe vorzulegen. Der AN ist verpflichtet, rechtzeitig vor Arbeitsbeginn die v.g. Unterlagen selbstverantwortlich auf Übereinstimmung mit den DIN, den anerkannten Regeln der Technik des betreffenden Handwerks sowie auf etwaige Widersprüche zu überprüfen. Hat der AN Bedenken gegen die vorgesehene Ausführung, so hat er den Bauherren sofort schriftlich zu informieren. Für Arbeiten, die im Leistungsverzeichnis nicht aufgeführt sind, müssen vom AN unaufgefordert vor Arbeitsbeginn Nachtragsangebote dem Bauherren vorgelegt werden. Einsichtnahme in die Kalkulation ist zu gewähren. Die Ausführung der Nachträge erfolgt erst nach schriftlicher Auftragserteilung (Nachtragsvereinbarung) durch den AG.

Der Feinablaufplan ist bis zum Baubeginn vom AN der örtlichen Bauüberwachung zu übergeben und durch diese bestätigen zu lassen. Eine kontinuierliche und ungehinderte Arbeitsweise kann nicht gewährleistet werden. Die Arbeiten können auch abschnittsweise zur Ausführung gelangen. Der Auftragnehmer verpflichtet sich, seinen Personal- und Geräteeinsatz sowie seine Materiallieferungen dem Baufortschritt so anzupassen, dass alle vereinbarten und festgelegten Termine sowie die im Vertrag festgelegten Zwischen- und Fertigstellungstermine unbedingt eingehalten werden.

6. Besonderheiten Baustelle
Siehe Zusätzliche Technische Vertragsbedingungen (ZTV) sowie Hinweise in jeweiligen Positionen des Leistungsverzeichnisses, die Unterlagen der Tragwerksplanung (Hauptstatik, Prüfberichte), das Brandschutzkonzept in der genehmigten Fassung sowie die Unterlagen der bauordnungsrechtlichen Genehmigung.

7. Schlüsselgewalt zu Baustelle
Die Arbeiten finden im Bereich einer Schule von Bestandsgebäuden statt. Die Arbeitszeiten sind mit der Bauleitung abzustimmen. Der Zutritt zum Gelände ist ggf. abzustimmen.
 8. BaustelleneinrichtungSiehe BE- Plan in der Anlage.
Im Bereich der Baustelle stehen Parkplätze für die Firmenfahrzeuge in ausreichender Anzahl zur Verfügung. Bauwasser und Baustrom werden bauseits zur Verfügung gestellt. Die Umlage für Verbrauchskosten wird vertraglich nach üblichen Sätzen vereinbart. Der Zugang zur Baustelle erfolgt über den Hauptzugang von der Straße aus über eine Baustraße.

9. Abfälle / Aufräumen auf der Baustelle
Anfallendes Verpackungsmaterial bleibt Eigentum des AN und ist, soweit möglich, dem Dualen System zuzuführen oder auf andere Art ordnungsgemäß zu entsorgen. Überschüssiges Baumaterial (Verschnitt, Rest, etc.) und Baustellenabfälle aus dem Bereich des AN entsorgt dieser in eigener Zuständigkeit. Die Baustelle ist täglich, bei Bedarf auch mehrmals täglich, aufzuräumen. Die gesamte Baustelle (innen und außen) ist regelmäßig 1 x wöchentlich besenrein auszufegen. Gefüllte Container sind ohne Aufforderung unverzüglich abzufahren. Grundsätzlich ist in sämtliche Positionen seitens des AN einzukalkulieren:
- Transport zur Entnahmestelle
- Sortieren des Abfalls
- Deponie- bzw. Annahmegebühren
Es wird besonderen Wert auf eine saubere und aufgeräumte Baustelle gelegt. Bei Nichtbefolgung wird bereits nach einmaliger Aufforderung durch die Bauleitung ein Dritter zu Lasten des Verursachers beauftragt. Bei unklarer Lage, wer der Verursacher ist, werden die anfallenden Kosten auf alle anwesenden Handwerksfirmen umgelegt. Besonderes Augenmerk muss hier auf die Situation mit Schule gelegt werden!

10.  Zuschlags- und Bindefrist
30 Tage nach Angebotsabgabetermin. Bis dahin ist der Bieter an sein Angebot gebunden. Vergabe von Losen und Teilaufträgen bleibt dem Auftraggeber vorbehalten.

11. SIGEKO
Der SIGEKO ist durch den Bauherren beauftragt.

12. Mindestlohn
Bestandteil des Auftrages ist die Verpflichtungserklärung zur Einhaltung und Überwachung des Mindestlohns. Das Extraformular ist zu unterschreiben.

13. Sonn- und Feiertag
An Sonn- und Feiertagen darf nur nach ausdrücklicher Zustimmung durch den AG gearbeitet werden.

14. Stundenlohnarbeiten
Für Stundenlohnarbeiten gelten die Regularien der VOB/B.

15. Fachbauleiter
Fachbauleiter und Vorarbeiter vor Ort:
Der AN muss für das Bauvorhaben einen kompetenten, deutschsprachigen Fachbauleiter/in und einen örtlich präsenten Vorarbeiter/in zur Verfügung stellen und namentlich benennen. Ein Austausch darf nur in Abstimmung mit dem AG erfolgen.

16. Ortsbesichtigung
Eine Ortsbesichtigung durch den AN wird vom AG empfohlen und der AG steht kurzfristig für Termine zur Verfügung.

17. Dokumenation
Der AN ist verpflichtet, in einem Startgespräch dem Gesamtbauleiter/in die Datenblätter und Systemzeichnungen sowie Gütezeichen der Materialien über die auszuführenden Bauteile vor der Ausführung zu übergeben.
 Nach positiver Überprüfung kommen diese Unterlagen in die Dokumentationsordner für den AG. Dasselbe gilt für Montagezeichnungen und Revisionsunterlagen im Zuge der Ausführung. Mit diesem Kontrollsystem sollen Fehler vermieden werden und die Dokumentation fertig sein vor der Fertigstellung der Bauleistungen.

18. Gefährdungsbeurteilung

Der AN ist auf Grund von Vorschriften verpflichtet, vor Ausführung seiner Leistungen eine Gefährdungsbeurteilung zu erstellen, mit dem Bauleiter zu besprechen und zu übergeben.

19. Maßaufnahme, Abrechnung, Abnahme
Der AN ist verpflichtet alle Planunterlagen und Angebotsunterlagen eigenverantwortlich rechtzeitig zu prüfen und Plandifferenzen dem Bauherren anzuzeigen. Der AN hat entsprechende Maßnahmen an der Einbaustelle vorzunehmen. Alle Maße sind am Bau zu prüfen. Es wird explizit eine förmliche Abnahme gemäß § 12 Abs. 4 VOB/B vereinbart.

20. Brandschutz auf der Baustelle / Berufsgenossenschaft / Ersthelfer
Arbeiten mit Brandgefahr (Schweiß-, Trenn- und Schneidearbeiten) und Explosionsgefahr (Einsatz von hochentzündlichen / hochexplosiven Stoffen) sind dem AG rechtzeitig anzuzeigen. Die Bereitstellung einer Brandwache gemäß den berufsgenossenschaftlichen Vorgaben ist durch den AN sicherzustellen. Während der Arbeiten in brandgefährdeten Bereichen ist auch bei Durchführung an sich nicht feuergefährdender Arbeiten eine ausreichende Anzahl an Feuerlöschern durch den jeweiligen AN bereitzuhalten. Auf der Baustelle herrscht generell Rauchverbot. Die Verordnung der Berufsgenossenschaften, des Amtes für Arbeitsschutz und Sicherheit etc. sind einzuhalten.
Der AN ist verpflichtet, den AG Angaben zu Name und Erreichbarkeit des von ihm auf der Baustelle eingesetzten Ersthelfers zu machen und Änderungen unverzüglich anzuzeigen.

21. Arbeitsschutz
Der AN hat sämtliche Maßnahmen des Arbeitsschutzes für sein Gewerk/seine Gewerke zu berücksichtigen und einzuplanen. Es sind durch den AN sämtliche erforderliche Schutzmaßnahmen (u.a. Gerüste, Abdeckungen, Persönliche Schutzausrüstungen, Leitern, Tritte, Fangnetze etc.) die für die Erbringung der eigenen Werkleistung oder gemäß berufsgenossenschaftlicher oder sonstiger öffentlich-rechtlicher Regelwerke erforderlich sind, einzukalkulieren. Die elektrischen Arbeitsmittel müssen gemäß DGUV V3 geprüft sein.
Vorschriften:
§ Arbeitsschutzgesetz (ArbSchG)
§ Arbeitssicherheitsgesetz (ASiG)
§ Arbeitsstättenverordnung (ArbStVO)
§ Baustellenverordnung (BStVO)
§ Gefahrstoffverordnung (GefstoffV)
§ Technische Regelungen TRGS
sowie den gültigen Vorschriften und Regelungen der gesetzlichen
Unfallversicherer, insbesondere den jeweils gültigen
§ Unfallverhütungsvorschriften (UVV)
§ Richtlinien, Sicherheitsregeln und andere
bauberufsgenossenschaftlichen Schriften für Sicherheit und Gesundheit
bei der Arbeit (DGUV-Vorschriften, Regeln, Grundsätze und Informationen)
Für die Einhaltung vorgenannter Regelungen bleibt der AN allein
verantwortlich. Mit Auftragserteilung werden folgende Dokumente zum
Vertragsbestandteil:
§ SiGe-Plan
§ Baustellenordnung

22. Schlussbemerkungen
Der AN bestätigt ausdrücklich, dass er fachlich in der Lage ist:
- die ausgeschriebenen Leistungen auszuführen
- firmeneigene Gefährdungsbeurteilung auf Aufforderung der Bauleitung sofort vorlegen zu können
dass er

- über ausreichend eigenes Personal und einen Maschinenfuhrpark verfügt

- sich in geordneten finanziellen Verhältnissen befindet

- die beigefügten Unterlagen so vollständig erhalten hat, dass die Abgabe des Angebotes irrtumsfrei ist

- sich über die Beschaffenheit der Baustelle ausreichend informiert hat

- der Inhalt der Unterlagen keine Stellen enthält, die er für zweideutig hält und alle anstehenden Fragen vor Angebotsabgabe hinreichend erläutert wurden

## Zusätliche Technische Vertragsbedingungen (ZTV)
Zusätzliche Technische Vertragsbedingungen:
Entsprechend VOB Teil C (ATV – Allgemeine Technische Vertragsbedingungen für Bauleistungen) in Verbindung mit VOB/B und VOB/C in der jeweils gültigen Fassung.
Die Nummerierung erfolgt gemäß DIN 18299, Punkte 1 bis 5.
AN = Auftragnehmer
AG = Auftraggeber

1. Angaben zur Baustelle

1.1 Lage der Baustelle und Zufahrt
Die Baustelle befindet sich in Heckelberg-Brunow im Land Brandenburg.
Die Zufahrt erfolgt über den Tuchener Weg und eine hergestellte Baustraße.

1.3 Bestehende bauliche Anlagen
Das Baugrundstück grenzt unmittelbar an eine bestehende Grundschule. Während der gesamten Bauzeit findet Schulbetrieb statt. Hieraus ergeben sich erhöhte Anforderungen an Sicherheit, Organisation und Rücksichtnahme.
Eine Baustraße sowie die Bodenplatte wurden bereits hergestellt. Die Grundleitungen sind bereits verlegt.

1.6 Transporteinrichtungen und -wege
Der Materialtransport auf der Baustelle erfolgt mit üblichen Transportmitteln des AN. Ein Baukran ist nicht vorgesehen. Die Transportwege sind so anzulegen und zu unterhalten, dass der Schulbetrieb nicht beeinträchtigt wird.

1.7 Allgemeine Baustelleneinrichtung
Die Baustelleneinrichtung einschließlich Ver- und Entsorgungsanschlüsse für Strom, Wasser und Abwasser wurde bereits hergestellt. Baustrom und Bauwasser sind ebenfalls bereits hergestellt.

1.8 Lagerflächen / Aufenthaltsräume
Material darf nur nach Absprache mit der Bauleitung gelagert werden. Lagerflächen werden im Rahmen des Baustelleneinrichtungsplans festgelegt. Aufenthalts- und Sanitärcontainer sind entsprechend den gesetzlichen Anforderungen bereitzustellen.

1.9 Grundstücksbeschaffenheit
Das Grundstück weist ein Gefälle auf. Ein Bodengutachten liegt vor. Hohe Grundwasserstände und aufstauendes Schichtenwasser sind zu berücksichtigen.

1.19 SiGeKo
Durch den SiGeKo wird eine Baustellenordnung übergeben.
Der AN ist dafür verantwortlich, dass ein qualifizierter, ständig anwesender Mitarbeiter in die SiGe-Planung eingewiesen wird. Dieser hat dafür Sorge zu tragen, dass die entsprechenden Maßnahmen an sämtliche Mitarbeiter weitergeleitet und eingehalten werden.

1.19.1 Sicherheits- und Gesundheitsschutz
Bei der Durchführung der Arbeiten sind die Bestimmungen der Baustellenverordnung in der jeweils gültigen Fassung zu beachten. Technische und organisatorische Maßnahmen haben Vorrang vor personenbezogenen Maßnahmen.
Jeder an der Baustelle Beschäftigte ist mit persönlicher Schutzausrüstung entsprechend der Gefährdungsbeurteilung auszustatten. Der AN hat vor Arbeitsbeginn schriftlich nachzuweisen, dass die Arbeitnehmer über sicherheits- und gesundheitsrelevante Maßnahmen unterwiesen wurden.

1.19.2 Mitbenutzung von Geräten anderer AN
Werden Gerüste oder Einrichtungen anderer AN mitbenutzt, sind diese auf Ordnungsmäßigkeit entsprechend den Unfallverhütungsvorschriften zu prüfen. Bedenken sind der Bauleitung und dem SiGeKoordinator unverzüglich schriftlich mitzuteilen.

1.19.3 Arbeitssicherheit
Es ist eine schriftliche Bestätigung vorzulegen, dass für die an der Baustelle eingesetzten Arbeitnehmer arbeitsmedizinische Vorsorgeuntersuchungen entsprechend den gesetzlichen Anforderungen durchgeführt wurden.

1.19.4 Bauprodukte
Es gilt die Brandenburgische Bauordnung (BbgBO) in der jeweils gültigen Fassung. Für die verwendeten Baustoffe und Bauteile sind vom Lieferanten bzw. Hersteller die erforderlichen Eignungsnachweise vorzulegen. Bauprodukte bedürfen der Bestätigung ihrer Übereinstimmung mit den technischen Regeln. Nicht gekennzeichnete oder nicht zugelassene Produkte dürfen nicht eingebaut werden.

1.20 Besondere Anordnungen
Während der Dauer der Arbeiten sind Bauzaun, Baustellentore und -türen außerhalb der Betriebszeiten geschlossen zu halten. Aufgrund der unmittelbaren Nachbarschaft zum Schulhof ist ein Unterkriechschutz vorzusehen und der Bauzaun windsicher auszubilden.

1.22 Vorarbeiten, vom AG veranlasst
Der AN hat nach Vertragsschluss die baulichen Voraussetzungen zu prüfen. Beanstandungen sind umgehend der Bauleitung schriftlich mitzuteilen. Versäumt der AN diese Prüfung, kann er daraus keine Terminverzögerung ableiten.

2. Angaben zur Ausführung

2.3 Sicherheitsmaßnahmen
Absturzsicherungen und persönliche Schutzausrüstungen sind entsprechend den gesetzlichen und berufsgenossenschaftlichen Vorschriften einzuhalten. Anordnungen der Bauleitung zur Sicherheit auf der Baustelle sind unverzüglich Folge zu leisten.

2.4 Entsorgung
Die Entsorgung von Abfällen nach DIN 18299 hat ordnungsgemäß zu erfolgen. Abfälle sind sortenrein zu trennen und fachgerecht zu entsorgen. Die Baustelle ist laufend sauber zu halten.
Nach Beendigung der Arbeiten oder auf Aufforderung der Bauleitung ist die Baustelle von allen durch den AN verursachten Verschmutzungen zu reinigen. Bei Nichtbeachtung erfolgt die Reinigung auf Kosten des AN durch Dritte.

2.7 Gerüste
Für das eingeschossige Gebäude sind Gerüste nur in dem Umfang herzustellen, wie sie für die jeweilige Leistung erforderlich sind. Eine Mitbenutzung durch andere Gewerke ist zu ermöglichen, sofern statisch und sicherheitstechnisch zulässig.

2.8 Mitbenutzung von Gerüsten und Einrichtungen
Werden Gerüste, Geräte oder Einrichtungen anderer AN mitbenutzt, sind diese auf Ordnungsmäßigkeit entsprechend den Unfallverhütungsvorschriften zu prüfen. Beschädigungen, die nachweislich vom AN verursacht wurden, sind auf dessen Kosten zu beheben.

2.10 Recycling-Materialien
Es sind grundsätzlich neue, gütegesicherte und normgerechte Materialien zu verwenden. Sollten wiederaufbereitete Stoffe eingesetzt werden, ist dies mit der Bauleitung abzustimmen.

2.11 Anforderungen an Produkte
Im Leistungsverzeichnis benannte Produkt- oder Firmennamen dienen der Beschreibung der Qualität. Gleichwertige Produkte können angeboten werden. Die Gleichwertigkeit ist bei Angebotsabgabe nachzuweisen.

2.12 Eignungs- und Gütenachweise
Vom AN baubegleitend zu erbringende Nachweise und Dokumentationen sind dem AG unverzüglich vorzulegen.

2.16 Leistungsumfang
Alle Leistungen umfassen Lieferung, Montage bzw. Herstellung einschließlich Transport und Lagerung auf der Baustelle bis zur fertigen Leistung, sofern nichts anderes bestimmt ist. Es gelten die anerkannten Regeln der Technik.

2.19 Teilabnahme
Werden Teile der Leistung vor Abnahme genutzt, kann der AN eine Teilabnahme verlangen.

2.22 Abrechnung
Die Abrechnung erfolgt gemäß VOB/C § 5. Die Leistung ist aus den Zeichnungen zu ermitteln, soweit die ausgeführte Leistung diesen entspricht. Sind solche Zeichnungen nicht vorhanden, ist die Leistung aufzumessen. Der AN hat Aufmaßpläne vorzulegen.

## Technische Vorbemerkungen - Allgemein
Technische Vorbemerkungen - Allgemein:

Die Abgabe des Angebots erfolgt ohne Kosten oder sonstige Verbindlichkeiten für den Auftraggeber.
Der Bieter hat das Leistungsverzeichnis vollständig auszufüllen. Nicht vollständig ausgefüllte Leistungsverzeichnisse können bei der Vergabe nicht berücksichtigt werden. Pauschalangebote sind nicht zulässig.

Die neuesten Richtlinien, Regeln, VOB, DIN-Vorschriften sowie die aktuelle EnEV sind einzuhalten bzw. zu beachten.
Die jeweiligen Herstellervorschriften der im LV beschriebenen, bzw. angebotenen Materialien und Produkte so- wie die dazugehörigen Technischen Merkblätter und Sicherheitsdatenblätter sind zu beachten.

Die Einzelpositionen verstehen sich inklusive Lieferung, Materialkosten und Einbau, soweit nichts anderes beschrieben.
Ferner sind einzukalkulieren:
- Leistungen und Nebenleistungen die sich für eine Pos. zwangsläufig ergeben z.B. erford. zusätzliche Maßnahmen bei Gefahr, etc., falls nicht gesondert ausgeschrieben. - Schützen vorhandener, sichtbarer Bauteile.
- Kontinuierliches Sauberhalten der Baustelle

Maßkontrollen am Bau sind durchzuführen. Auf evtl. Differenzen oder planerische Abweichungen ist der Architekt sofort aufmerksam zu machen. Massenänderungen und voraussichtliche Mehrkosten sind der Bauleitung umgehend vor Ausführung schriftlich per Mail anzuzeigen.

Der Auftragnehmer hat arbeitstäglich Bautagesberichte zu führen mit folgenden Angaben
- Zahl der am Tag anwesenden Mitarbeiter (Berufsbezeichnung und Namen z.B. Facharbeiter Müller).
- am Tag ausgeführte Arbeiten
- am Tag eingebautes/verwendetes Material
- Angaben zum Terminplan
- Angaben zum Wetter ( z.B. Regen, Frost etc.)
Die Berichte sind der Bauleitung arbeitstäglich spätestens wöchentlich zu mailen (hek@studioduktus.de)

Bei Nichteinhaltung werden strittige Punkte zu Gunsten des AG entschieden.

Stundenlohnarbeiten siehe besondere Hinweise am Ende des LVs. Stundenlohnarbeiten sind im Vorfeld anzumelden, ansonsten erfolgt keine Vergütung.

Der Auftragnehmer hat die Durchführung seiner Arbeiten nach Terminplan so vorzunehmen, dass ein reibungsloser Ablauf der Arbeiten gewährleistet ist.
Abweichungen vom Terminplan sind der Bauleitung sofort schriftlich mitzuteilen.

Anmelden von Bedenken:
Der Auftragnehmer hat vor Beginn seiner Arbeiten zu prüfen, ob die vorgesehene Ausführung sich für die Durchführung seiner Leistung eignet. In diesem Zuge ist auch die Leistung der Vorgewerke zu prüfen.
Bedenken sind dem Auftragnehmer unverzüglich schriftlich mitzuteilen.

Der Auftragnehmer hat dafür Sorge zu tragen, dass während der Ausführung seiner Leistungen immer mindestens ein fließend deutsch sprechender Mitarbeiter seiner Firma pro Gewerk auf der Baustelle anwesend ist.

Bestandteile des Angebots sind:
a) Die Allgemeinen Vertragsbedingungen für die Ausführung von Bauleistungen nach DIN und VOB/B, in jeweils neuester Fassung.
b)  Die Allgemeinen Technischen Vorschriften gem. DIN und VOB Teil C, in jeweils neuester Fassung.
c)  Formblätter
d)  Die Vorbemerkungen zum LV:
- die Allgemeinen Informationen
- die Allgemeinen Vertragsbedingungen
- die Allgemeinen Technischen Vorbemerkungen
- die Technischen Vorbemerkungen für die Einzelgewerke
e)  Das Leistungsverzeichnis
f)  Planunterlagen laut Planliste (separates Dokument)
g)  Bauzeitenplan (separates Dokument)
h)  Baugrundgutachten 21.02.2024 (Bericht 100-185-23); Geotop Berlin
i)  Statische Berechnung und Positionsplan; Weinhold Ingenieur GmbH
j)  Schallschutznachweis
k)  Brandschutznachweis
l)  Bauphysikalischer Nachweis

## Technische Vorbemerkungen - Sicherheits- und Baustelleneinrichtung
Technische Vorbemerkungen - Sicherheit- und Baustelleneinrichtung:

Mitgeltende Normen und Regeln

Allgemeines
Es gelten die anerkannten Regeln der Technik sowie die einschlägigen DIN-Normen, technischen Regelwerke und Herstellervorschriften in der zum Zeitpunkt des Vertragsschlusses gültigen Fassung einschließlich der Änderungen, Berichtigungen und Beiblätter.
Soweit in der Leistungsbeschreibung auf technische Spezifikationen Bezug genommen wird, gelten gleichwertige technische Spezifikationen auch ohne den ausdrücklichen Zusatz „oder gleichwertig“.
Abweichungen von Normen, technischen Regeln, Herstellervorgaben oder der Planung sind vor Ausführung der Bauleitung schriftlich anzuzeigen und dürfen nur nach schriftlicher Freigabe ausgeführt werden.

Angaben zu Stoffen und Bauteilen
Baustromverteiler müssen mindestens der Schutzart IP 43, die ggf. dazu gehörenden Messeinrichtungen IP 54 entsprechen

Angaben zur Ausführung

Allgemeines
Baustelleneinrichtung auf Grasnarbe oder Humus ist nicht gestattet. Die Kronen- und Wurzelbereiche von Bäumen sind frei zu
halten. Das gilt auch für Materiallagerungen.

Vorhandene Grenzsteine und Vermessungsmarkierungen sind mit Beginn der Arbeiten im Zuge der Baustelleneinrichtung bis
zum Räumen der Baustelleneinrichtung zu sichern.

Vor Beginn der Arbeiten hat sich der Auftragnehmer über den Verlauf von Leitungen, Kabel usw. (unter- und überirdisch) zu
informieren. Notwendige Umlegungen sind rechtzeitig vom Auftragnehmer zu beantragen. Baustellen- und endgültige
Anschlüsse müssen grundsätzlich zugänglich bleiben und geschützt werden. Im Zweifel ist vom Auftragnehmer an den
Auftraggeber ein Hinweis zu geben, erforderlichenfalls ist eine Festlegung zu treffen.

Werden durch die Baustelleneinrichtung Rechte Dritter - insbesondere von Nachbarn - für die Dauer der Bauarbeiten oder vorübergehend und kurzfristig beeinträchtigt, ist der Bauherr oder die Bauleitung unverzüglich zu informieren. Das gilt auch im Zweifel über das Vorliegen von Rechten oder bei zu vermutenden Beeinträchtigungen bzw. bei Beschädigung vorhandener Bauwerke oder Bauteile.

Der Auftragnehmer ist verpflichtet, die erforderlichen Maßnahmen zum Schutz vor Winterschäden zu treffen. Dazu gehört auch die ggf. erforderliche Kontrolle der Baustelle, insbesondere der Schutz der Messeinrichtungen unabhängig von deren Rechtsträgerschaft.

Beim Abbau der Baustelleneinrichtung ist zu beachten:
Der Auftraggeber ist über den beabsichtigten Abbau der Baustelleneinrichtung oder von wesentlichen Teilen derselben zu informieren.

Beim Abbau der Baustelleneinrichtung ist zu beachten:
Nicht mehr benötigte Teile der Baustelleneinrichtung sind unverzüglich zu entfernen.

Beim Abbau der Baustelleneinrichtung ist zu beachten:
Nach Abbau der Baustelleneinrichtung sind das dafür benötigte Gelände bzw. die genutzten baulichen Anlagen und Gebäude in den ursprünglichen Zustand zu versetzen, soweit technisch möglich und falls nichts anderes vereinbart ist.
Werden öffentliche Flächen über das vorgesehene Maß hinaus (zeitlich oder räumlich) auf Veranlassung des Auftragnehmers in Anspruch genommen, hat dieser die entsprechende Abstimmung mit den Behörden vorzunehmen (z.B. Sondernutzungserlaubnis nach StVO) und die erhöhten Gebühren zu tragen.

Verkehrssicherung
Bitte beachten Sie, dass für Verkehrssicherungsmaßnahmen die ATV DIN 18329 „Verkehrssicherungsarbeiten“ gilt.

Angaben zur Abrechnung
In den Preis einzurechnen sind die Gebühren im Zusammenhang mit der beschriebenen Baustelleneinrichtung, soweit sie nicht sowieso vom Auftragnehmer zu tragen sind.

Sonstige Angaben
Für die angebotenen Leistungen übernimmt der Auftragnehmer die Verpflichtung zur Vollständigkeit; d. h. Leistungen und Nebenleistungen, die sich bei den Positionen zwangsläufig ergeben, sind immer einzukalkulieren, auch wenn sie in der Leistungsbeschreibung nicht ausdrücklich erwähnt sind.

Folgende Ausführungszeichnungen sind der Leistungsbeschreibung beigefügt: siehe Allgemeine Technische Vorbemerkungen

## Technische Vorbemerkungen - Betonarbeiten
Technische Vorbemerkungen - Betonarbeiten:

Mitgeltende Normen und Regeln

Allgemeines
Es gelten die anerkannten Regeln der Technik sowie die einschlägigen DIN-Normen, technischen Regelwerke und Herstellervorschriften in der zum Zeitpunkt des Vertragsschlusses gültigen Fassung einschließlich der Änderungen, Berichtigungen und Beiblätter.
Soweit in der Leistungsbeschreibung auf technische Spezifikationen Bezug genommen wird, gelten gleichwertige technische Spezifikationen auch ohne den ausdrücklichen Zusatz „oder gleichwertig“.
Abweichungen von Normen, technischen Regeln, Herstellervorgaben oder der Planung sind vor Ausführung der Bauleitung schriftlich anzuzeigen und dürfen nur nach schriftlicher Freigabe ausgeführt werden.

Angaben zur Baustelle
siehe Baubeschreibung/ -maßnahmen, ZTV und ATV

Angaben zu Stoffen und Bauteilen

Im Beton dürfen keine organischen Verunreinigungen (Holz, Kohle u. dgl.) enthalten sein. Betonschalungssteine dürfen nur nach Zustimmung der Bauleitung verwendet werden, falls diese Leistung nicht ausdrücklich ausgeschrieben ist.
Dämmplatten aus Polystyrol-Hartschaum müssen zur Vermeidung von Schwindfugen ausreichend abgelagert sein. Die Bauleitung kann einen Nachweis über das Herstellungsdatum verlangen.
Die Lagerung von Zement auf der Baustelle hat nach Abschnitt 1 Zementmerkblatt B 7 Ausgabe 8.2013 zu erfolgen.
(Unter Mitgeltende Normen und Regeln: Allgemeines)
Zement-Merkblatt B 7
Bereiten und Verarbeiten von Beton
Herausgeber: Verein Deutscher Zementwerke e.V.
Im Bereich sich kreuzender Bewehrung (Haupt- und Nebenunterzug mit Stützen) sowie für die darunter zu betonierenden Bauteile ist das Größtkorn entsprechend zu begrenzen. Diese Regelung geht dem Einhalten der ge- normten Anteile von Überkorngrößen vor.
Der Einsatz von Dichtungsmitteln (DM) für wasserundurchlässigen Beton bedarf der ausdrücklichen Genehmigung durch die Bauleitung.

Angaben zur Ausführung

Allgemeines
Die nach ATV DIN 18299 Abschnitt 4.1.11 durch den Auftragnehmer zu beseitigenden Verunreinigungen beziehen sich auch auf die Verunreinigung der öffentlichen Verkehrswege durch Fahrzeuge und Maschinen des Auftragnehmers oder seiner Subunternehmer. Solche Verunreinigungen sind durch geeignete Maßnahmen mög- lichst zu vermeiden. Trotzdem auftretende Verunreinigungen sind so rechtzeitig zu beseitigen, dass durch sie keine Gefährdung des öffentlichen Verkehrs entstehen kann.
Der Auftragnehmer hat eine eventuell erforderliche Aufgrabungserlaubnis der Rechtsträger einzuholen.
Es obliegt grundsätzlich dem Auftragnehmer, die Reihenfolge der Herstellung der einzelnen Bauteile zu bestimmen. Daraus resultierende zusätzlich technologisch bedingte Maßnahmen, wie Schalungsausschnitte, Beweh- rungsanschlüsse, Abstellungen, gelten als Nebenleistungen.
Auf frisch betonierten Decken dürfen keine Arbeiten ausgeführt werden. Dies gilt im Besonderen für das Lagern von Material, Aufstellen von Gerüsten etc.; bei niedrigen Temperaturen verlängern sich die Belastungsfristen auf frisch betonierten Decken entsprechend.
Öffnungen, Durchbrüche, Aussparungen in Decken sind gegen Niederschlagswasser während der Rohbauarbeiten provisorisch abzudichten.
Vor dem Betonieren sind die Hohlräume von Hochlochziegeln so abzudecken, dass kein Beton in die Hohlräume eindringen kann.
Das Verlegen von Rohren, z.B. Leerrohre für elektrische Leitungen, sanitäre Installationen, und Einbauteilen, z.B. Einbautöpfe für Einbauleuchten und spezielle Anker und Befestigungsunterteile soll entweder unter Anwesenheit der betreffenden Unternehmen erfolgen oder ist diesen zu gestatten. Auf die entsprechende Fixierung ist zu ach- ten.
Tragende Innenwände sollen zusammen mit den Außenwänden hergestellt werden.
Beim Einziehen von Stahlbetondecken in vorhandene Bausubstanz sind die statischen Berechnungen für die Auflager - falls nicht Bestandteil der Ausführungsunterlagen - anzufordern. Falls aus den Unterlagen nicht er- sichtlich, sind die technologischen Vorgänge, Größe und Tiefe der Aussparungen im Bereich der Auflager sowie die Maßnahmen für den kraftschlüssigen Verbund mit Tragwerksplaner und Bauleitung abzustimmen. Einfüllöff- nungen für die Auflager sind nach oben abzuschrägen.
Die Flächen von Konstruktionsteilen, die Gleitlager aufnehmen sollen, sind grundsätzlich eben und glatt herzu- stellen.
Dafür sind die statischen Vorgaben einzusehen.
Weil die Lage vorhandener Leitungen, Kabel, Dräne, Kanäle, Vermarkungen, Hindernisse und sonstiger Hindernisse vor der Ausführung der Arbeiten nicht angegebene werden kann, hat der Auftragnehmer das Vorhanden- sein und die Lage entsprechend Abschnitt 3 der ATV zu erkunden.
Diese Besondere Leistung ist in die Angebotspreise einzurechnen.

Schalung
Das Aufbringen von Trennmitteln im Sprühverfahren nach Einbringung der Bewehrung bedarf der Zustimmung der Bauleitung; die Verarbeitungsrichtlinien des Herstellers sind dazu vorzulegen.
Die Löcher der Schalungsabstandhalter sind nach dem Ausschalen zu schließen.
Werden zur Herstellung von Aussparungen Schaumkörper in die Schalung eingebaut, sind sie beim Ausschalen restlos zu entfernen. Das Ausbrennen von Schalungen für Aussparungen ist untersagt.
Hilfsstützen sind grundsätzlich als verbleibende Teile der Schalung auszubilden. Ein nachträgliches Einziehen ist nur mit Zustimmung der Bauleitung zulässig.
Tragende Bauteile wie Balken und Unterzüge, die durch die Schalung und das zu betonierende Bauteil belastet werden und die noch nicht die erforderliche Tragfähigkeit erreicht haben, sind abzustützen.
Sichtbeton
Sofern im Leistungsverzeichnis nichts anders angegeben wird, ist Sichtbeton in der Sichtbetonklasse SB 2 gemäß DBV-Merkblatt Sichtbeton auszuführen.
(Unter Mitgeltende Normen und Regeln: Allgemeines)
DBV-Merkblatt

Sichtbeton
Herausgeber: Deutscher Beton- und Bautechnik-Vereine e.V. (DBV)

Eine nachträgliche Ausbesserung von Fehlstellen ist ohne vorherige Abstimmung mit der Bauleitung untersagt.

Bewehrung
Abstandhalter müssen dem DBV-Merkblatt Abstandhalter entsprechen.
(Unter Mitgeltende Normen und Regeln: Allgemeines)
DBV-Merkblatt
Abstandhalter nach EC2
Herausgeber: Deutscher Beton- und Bautechnik-Vereine e.V. (DBV)
Die Bewehrung darf beim Betonieren nicht betreten werden, geeignete Laufstege sind vorzusehen.
Die Angaben über die Überdeckung der Bewehrung sind den Ausführungsplänen für die Bewehrung und den Schalungszeichnungen zu entnehmen. Aus Gründen des Brandschutzes oder der Gefahr der schnellen Karbonatisierung des Betons können wesentlich höhere Werte als die Mindestwerte nach EC2 gefordert sein.
Bei Kragplatten im Außenbereich ist die Bewehrung so aufzubiegen, dass auch im Bereich von Tropfkanten oder gefasten Kanten die Mindestbetondeckung garantiert ist.
Wird (spätestens) beim Einbau der Bewehrung im Bereich von Kreuzungspunkten, z.B. an Stützen mit Unterzügen oder Haupt- und Nebenunterzügen, erkannt, dass ein ordnungsgemäßes Einbringen oder Verdichten des Betons nicht möglich ist und keine Vorgaben für Rüttellücken und Betoniergassen in den Ausführungsunterlagen vorhanden sind, ist unverzüglich der Tragwerksplaner zu konsultieren, um solche festzulegen.
Der Auftragnehmer vereinbart rechtzeitig die Termine für vorgeschriebene Abnahmen mit der Baubehörde bzw. dem Statiker oder Prüfingenieur. Die Bauleitung ist darüber zu informieren.
Eine Ausfertigung des Abnahmeprotokolls der Bewehrung ist dem Auftraggeber zu übergeben

Stahlbetonfertigteile
Für Stahlbetonfertigteile hat der Auftragnehmer ohne besondere Aufforderung den Lieferschein nach DIN 1045-4 der Bauleitung vorzulegen. Konstruktionszeichnungen sind auf Verlangen zu liefern.
Werden statische Nachweise vom Auftragnehmer gefordert, so umfasst die Leistung auch: - Anforderungen an die Auflager
- Berücksichtigung der Anhängelasten
- Angabe der Verbindungsmittel
- Befestigungspunkte für provisorische Umwehrungen
- Montageabsteifungen einschließlich Befestigungspunkte oder -linien
Kennzeichnungen nach 1045-4 müssen im Montagezustand lesbar sein.

Gründungen
Vor Einbringen des Betons bzw. von Sauberkeits- oder kapillarbrechenden Schichten ist grundsätzlich die Zustimmung der Bauleitung einzuholen.
Es darf nur auf ein ungestörtes Planum bzw. eine Fundamentsohle aus gewachsenem Erdreich gegründet werden. Die Fläche ist von losen Bestandteilen zu befreien.
Stellt sich beim Aushub des Erdreichs für Fundamente heraus, dass wegen ungeeigneten Untergrundes die in den Plänen vorgegebene Gründungstiefe nicht eingehalten werden kann, ist die Bauleitung davon zu unterrich- ten. Vor dem Betonieren ist mit der Bauleitung ein gemeinsames Aufmaß der Fundamenttiefe durchzuführen.
Rohrleitungen dürfen durch Fundamente nicht belastet werden. Aussparungen sind vorzunehmen. Anschlussbögen für Grundleitungen in Bodenplatten sind mit einer flexiblen Umhüllung zu versehen.
Vor der Durchführung von Unterfangungen ist die Bauleitung rechtzeitig zu verständigen, damit eine unmittelbare Überwachung vorgenommen werden kann.
(Unter Mitgeltende Normen und Regeln: Allgemeines)
DIN 4123
Ausschachtungen, Gründungen und Unterfangungen im Bereich bestehender Gebäude
Bei Unterfangungen bestehender Fundamente ist der Beton über höherliegende Einfüllöffnungen einzubringen und intensiv zu verdichten. Nach 30 - 45 Minuten ist zwecks Schließung der eventuellen Setzung ohne nochmalige Verdichtung fließfähiger Beton nachzufüllen oder Quellmörtel zu verwenden. Vertikale Trennfugen sind anzu- ordnen.

Fugen
Wenn in den Projektunterlagen nichts anderes gefordert wird, bleibt die Herstellung von Arbeitsfugen dem Grunde nach dem Auftragnehmer überlassen. Das Zement-Merkblatt B 22 Arbeitsfugen ist zu beachten. Wenn sie bei Sichtbeton nicht vermieden werden können, sind sie in Abstimmung mit der Bauleitung anzuordnen.
(Unter Mitgeltende Normen und Regeln: Allgemeines)
Zement-Merkblatt B 22
Arbeitsfugen
Herausgeber: Verein Deutscher Zementwerke e.V.

Transportbeton
Das Reinigen von Maschinen und Fahrzeugen für Transportbeton darf nur an mit der Bauleitung abgestimmten Stellen auf der Baustelle erfolgen.
(Unter Mitgeltende Normen und Regeln: Allgemeines)
Zement-Merkblatt B 6
Transportbeton
Herausgeber: Verein Deutscher Zementwerke e.V.

Verkehrssicherung
(Erläuterung: Bitte beachten Sie, dass für Verkehrssicherungsmaßnahmen jetzt neu die ATV DIN 18329 „Verkehrssicherungsarbeiten“ gilt.)
Zum Leistungsumfang der nach ATV Abschnitt 4.1 als Nebenleistung durch den Auftragnehmer herzustellenden Abdeckungen und Umwehrungen zählen auch deren Überprüfung und deren Erhalt im ordnungsgemäßen Zustand bis zum Zeitpunkt der Übergabe an den Auftraggeber nach Abschluss der eigenen Arbeiten.

Angaben zur Abrechnung
Nach ATV DIN 18299 ist der Abrechnung nach Zeichnung Vorrang zu geben. Wenn trotzdem nach örtlichem Aufmaß abgerechnet wird, sind auch hierbei die vereinbarten Sollmaße Grundlage der Abrechnung. Abweichungen hiervon werden nur in den Fällen bei der Abrechnung berücksichtigt, in denen die Abweichung von den Soll- maßen mit dem Auftraggeber oder seinem Objektüberwacher vereinbart oder von diesen angeordnet worden sind. Wenn eine solche Abweichung aufgrund der örtlichen Verhältnisse zwingend erforderlich werden, hat der Auftragnehmer den Auftraggeber unverzüglich darüber zu informieren und die Maßabweichung zu vereinbaren.
Bei Durchbrüchen oder Schneidarbeiten in Mauerwerk, Beton oder Stahlbeton, die nach dem Längenmaß abgerechnet werden, ist die gemäß Zeichnung oder Angabe auszuschneidende Länge für die Abrechnung maßgebend. Technologische Zwischenschnitte werden nicht gesondert abgerechnet.
Für Stahlbetonfertigteile gilt der Angebotspreis für Herstellung, Lieferung und Montage einschließlich Hilfs- und Schutzgerüste.

Sonstige Angaben
Für die angebotenen Leistungen übernimmt der Auftragnehmer die Verpflichtung zur Vollständigkeit; d. h. Leistungen und Nebenleistungen, die sich bei den Positionen zwangsläufig ergeben, sind immer einzukalkulieren, auch wenn sie in der Leistungsbeschreibung nicht ausdrücklich erwähnt sind.

Folgende Ausführungszeichnungen sind der Leistungsbeschreibung beigefügt: siehe Allgemeine Technische Vorbemerkungen

## Technische Vorbemerkungen - Mauerarbeiten
Technische Vorbemerkungen - Maurerarbeiten:

Mitgeltende Normen und Regeln

Allgemeines
Es gelten die anerkannten Regeln der Technik sowie die einschlägigen DIN-Normen, technischen Regelwerke und Herstellervorschriften in der zum Zeitpunkt des Vertragsschlusses gültigen Fassung einschließlich der Änderungen, Berichtigungen und Beiblätter.
Soweit in der Leistungsbeschreibung auf technische Spezifikationen Bezug genommen wird, gelten gleichwertige technische Spezifikationen auch ohne den ausdrücklichen Zusatz „oder gleichwertig“.
Abweichungen von Normen, technischen Regeln, Herstellervorgaben oder der Planung sind vor Ausführung der Bauleitung schriftlich anzuzeigen und dürfen nur nach schriftlicher Freigabe ausgeführt werden.

Angaben zur Baustelle
siehe Baubeschreibung/ -maßnahmen, ZTV und ATV

Angaben zu Stoffen und Bauteilen
Stein-/Ziegelpakete sind bei der Anlieferung auf Paletten, Bohlengelege oder Ähnlichem abzusetzen und zu lagern.
Auf der Baustelle lagernde Baustoffe, auch Steine und Ziegel, sind durch Abdecken mit Folie, Planen oder dergleichen gegen Niederschläge zu schützen.
Steine/Ziegel unterschiedlicher Festigkeitsklassen, Rohdichte, Wärmeleitfähigkeit sind auf der Baustelle eindeutig gekennzeichnet getrennt zu lagern.
Angaben zur Ausführung Allgemeines
Vor der Durchführung von Stemm-, Bohr- und Einsetzarbeiten an Estrichen sowie geputzten Wänden und Decken sind Leitungen mit einem Suchgerät zu orten.
Wände dürfen nur aus dem in der Leistungsbeschreibung, dem Standsicherheitsnachweis und den Ausführungszeichnungen angegebenen Steinen ausgeführt werden. Mischmauerwerk, auch durch verwenden einzelner von den Vorgaben abweichender Steine ist unzulässig.
Sofern die Hersteller für das zu verwendende großformatige Steinmaterial Passstücke anbieten, sind diese grundsätzlich zu verwenden.
Wenn Steine für Passstücke getrennt werden müssen, weil die Industrie für das zu verwendende Steinmaterial keine fertigen Passstücke anbietet, dann ist das Trennen nur durch materialgerechte Verfahren, z.B. Sägen bei Porenbeton oder Leichtziegel, zulässig.

Horizontale Mauerwerksdichtungen sind unabhängig von der Planung dann in ihrer Höhenlage zu verändern, wenn sich bei der Bauausführung eine Änderung der Höhe des Geländes, z.B. durch Anschüttung, Wegebau, erkennen lässt, die von der Planung abweicht. Der Auftragnehmer hat in diesem Fall vor Ausführung die Bauleitung zu verständigen.
Abtreppungen in horizontalen Mauerwerksdichtungen - auch im Bereich zweischaliger Wände - sind nur über ausgerundete Mörtelkehlen und -kanten zu führen.
Zweischalige Haustrennwände müssen zur Vermeidung von Körperschallübertragung an jeder Stelle - auch im Bereich der Deckenauflager und der Brandwände über der Dachhaut - schalltechnisch entkoppelt sein. Um das Eindringen von Deckenbeton in die Hohlräume zu verhindern, sind die Fugen mit Folie abzudecken, falls eine Abmauerung nicht ausreichend ist. Die Folie ist nach Erhärten des Betons zu entfernen. Dämmungen sind beim Aufmauern fortlaufend einzubauen. Beim Abstreichen des Mörtels darf dieser nicht in den Zwischenraum fallen.
Nach Möglichkeit sind Dünnbettfugen auszubilden.
Lose Ausblühungen sind durch trockenes Bürsten (keine Metallbürsten) zu beseitigen.
Ungeschützte Bauteile aus Aluminium dürfen keinen Kontakt mit Zement- oder Kalkmörtel haben. Nicht korrosionsgeschützte Stahlteile dürfen nur mit reinem Zementmörtel eingesetzt oder umhüllt werden.
Für Kabel- oder ähnliche Abschottungen in Mauer- und Deckenöffnungen mit Brandschutzforderungen sind spezielle quellfähige Brandschutzmörtel zu verwenden. Die Eignung ist nachzuweisen. Das gilt entsprechend für Dichtungsmassen in Randbereichen und für Ringspalten sowie für Leerschotte und Nachinstallationselemente (Keile o.ä.)
Rücklagemauerwerk für Dichtungen gegen drückendes Wasser, welches wieder abzubrechen ist, darf nur mit Mörtel der Klasse M 1 gemauert werden. Wird auf der wasserabgewandten Seite der vertikalen Dichtung konstruktives Mauerwerk erstellt, so ist zwischen Dichtung und Mauerwerk ein 5 cm breiter Zwischenraum zu belassen, der beim Aufmauern schichtweise mit Mörtel der Klasse M 10 zu verfüllen und vorsichtig zu verdichten ist.
Vor dem Einmauern von Badewannen und Duschwannen ist das Vorhandensein des Potentialausgleichs bzw. der Erdung zu überprüfen.
Installationsschächte dürfen erst nach Freigabe durch die Bauleitung geschlossen werden.

Ziegelmauerwerk
Die gezahnte Fläche von Zahnziegeln darf nicht in der Ansichtsfläche von zu verputzenden Außenwänden zu sehen sein. Das nachträgliche Verstreichen mit Mörtel ist ein Mangel. Das gilt analog für die entsprechenden Schnittflächen von Hochlochziegeln.
Wände, Fensterbrüstungen u. dgl. aus Hochlochziegeln, bei denen eine vertikale Verbindung zwischen mehreren Steinschichten besteht, sind grundsätzlich vor zu erwartenden starken Niederschlägen und bei Arbeitsunterbrechungen, z.B. Ende des Arbeitstages, durch Folie oder dergleichen zum Schutz vor Durchnässung oberseitig ab- zudecken. Diese Abdeckung ist durch geeignete Maßnahmen, z.B. Auflegen von Brettern, vor Verrutschen und Verwehen zu schützen.
Vor Aufbringen von Ortbeton, z.B. für Decken, sind die Hohlräume von Hochlochziegeln grundsätzlich abzudecken.

Sichtmauerwerk, Verblendschalen
Auf Verlangen des Auftraggebers sind Muster vorzulegen. Dabei gilt das Vorlegen von Mustern der Hersteller analog zu den Regelungen von ATV anderer Gewerke als Nebenleistung. Das Anlegen von Musterflächen durch den Auftragnehmer auf Anforderung des Auftraggebers gilt dagegen als Besondere Leistung, falls die Musterfläche nicht als Teil der endgültigen Leistung verwendet werden kann.
Nach der Fertigstellung ist Verblend- und Sichtmauerwerk vor zu schneller Austrocknung durch Sonne und Wind zu schützen.
Bei längeren Arbeitsunterbrechungen und bei Regen ist das Mauerwerk abzudecken.
Auch muss dieses vor Spritzwasser von den Arbeitsbühnen der Gerüste geschützt werden, falls diese nicht aus durchlässigem Material bestehen.
Verblend- und Sichtmauerwerk ist je nach Einbauort und nach Absprache mit der Bauleitung gegen Verschmutzung zu schützen. Im Sockelbereich ist i.d.R. eine Folie für die Bauzeit dauerhaft zu befestigen und nach Abschluss der Putzarbeiten zu beseitigen.
Bei Verblend- und Sichtmauerwerk sind grundsätzlich alle benötigten Ziegel oder Steine für das gesamte Bauwerk, oder, nach Absprache mit dem Auftraggeber, mindestens für zusammenhängende Bauabschnitte, gemeinsam zu bestellen und anzuliefern, um Farbunterschiede zu vermeiden. Bei der Verarbeitung sind Ziegel oder Steine aus mindestens 4 Paketen gleichzeitig zu entnehmen und zu mischen.
Steine und Ziegel für Verblend- und Sichtmauerwerk sind vor Transportschäden zu bewahren. Der Einbau von beschädigten oder verschmutzten Steinen und Ziegeln ist unzulässig.
Sichtbare Schnittflächen von Steinen sind unzulässig.
Bei einschaligem Sichtmauerwerk mit Hintermauerung sollen Verblender und Steine für die Hintermauerung aus Material gleicher Druck- und Saugfähigkeit bestehen.
Verblend- und Sichtmauerwerk aus Mauerziegeln oder künstlichen Steinen ist im regelmäßigen Verband nach Wahl des Auftragnehmers auszuführen, sofern im Leistungsverzeichnis nichts anderes vorgegeben wird. Auf eine gleichmäßige Ausbildung der Fugen sowie der Stein- und Ziegelkanten ist zu achten. Das gilt auch für nur aus Sichtmauerwerk bestehende Wände.
Fugenglattstrich ist nach dem Ansteifen, aber noch im verformungsfähigen Zustand, des Mörtels mittels eines Kunststoffschlauchs (Durchmesser ca. 1,5- bis 2-fache Fugenbreite), eines Holzspatels oder eines Fugeisens durchzuführen. Um ein gleichmäßiges Farbbild der Fugen zu erhalten, ist Werkmörtel gleicher Zusammensetzung zu verwenden.
Das Auskratzen von nachträglich zu verfugendem Mauerwerk darf bei Lochziegeln nicht bis zur Lochung erfolgen. Das Auskratzen der Fugen soll mit einem Fugenkratzholz erfolgen. Spitze Gegenstände, z.B. Bauklammern, dürfen dafür nicht verwendet werden. Ein spärlicher Mörtelauftrag, durch den das Auskratzen der Fugen erspart werden sollte, ist unzulässig.
Bei nachträglichem Verfugen ist Fertigfugenmörtel zu verwenden, der einen Zusatz für das Wasserrückhaltevermögen enthalten soll.
Das Mauerwerk ist nach entsprechender Mörtelabbindezeit unverzüglich zu säubern.
Für die in der Ziegelverblendschale zweischaligen Mauerwerks anzulegenden vertikalen Bewegungsfugen nach EC6 gelten folgende Richtwerte für den Abstand der Fugen, sofern in der Leistungsbeschreibung keine genaueren Vorgaben gemacht werden:
- Wandaufbau mit Luftschicht: 10 - 12 m
- Wandaufbau mit Luftschicht und Wärmedämmung: 10 - 12 m - Wandaufbau mit Kerndämmung: 6 - 8 m
- Wandaufbau mit Putzschicht: 10 - 12 m
Abfangkonstruktionen in zweischaligen Außenwänden, die nach dem Einbau nicht mehr kontrollierbar sind, müssen aus nicht rostendem Stahl bestehen.

Stürze und Leibungen
Sind Ziegelflachstürze ausgeschrieben, dürfen alternativ Stahlbetonstürze mit Ziegel-U-Schalen als verlorene Schalung eingebaut werden.
Vor Einbringen von Ortbeton sind Ziegelschalen abzusteifen und vorzunässen.
Fertigstürze sind so abzusteifen, dass sie beim Betonieren von Decken u.ä. nicht aus ihrer Lage gedrückt werden können oder unzulässigen Belastungen vorübergehend ausgesetzt sind.
Fertigstürze müssen mindestens 11,5 cm Auflager auf jeder Seite haben. Die Auflager sind mit Mörtel herzustellen.
Bei nachträglich einzubauenden Sturzträgern sind die Auflager nicht zu stemmen, sondern zur Erhaltung der Altbausubstanz zu sägen oder zu fräsen.
Leibungen von Außenwandöffnungen sind mit Fugenglattstrich auszuführen, damit ein späteres luftdichtes Anschließen der Fenster und Türen an das Mauerwerk sicher möglich ist.

Verkehrssicherung
Bitte beachten Sie, dass für Verkehrssicherungsmaßnahmen jetzt neu die ATV DIN 18329 „Verkehrssicherungsarbeiten“ gilt.
Zum Leistungsumfang der nach ATV Abschnitt 4.1 als Nebenleistung durch den Auftragnehmer herzustellenden Abdeckungen und Umwehrungen zählen auch deren Überprüfung und deren Erhalt im ordnungsgemäßen Zustand bis zum Zeitpunkt der Übergabe an den Auftraggeber nach Abschluss der eigenen Arbeiten.

Angaben zur Abrechnung
Bei Durchbrüchen oder Schneidarbeiten in Mauerwerk, Beton oder Stahlbeton, die nach dem Längenmaß abgerechnet werden, ist die gemäß Zeichnung oder Angabe auszuschneidende Länge für die Abrechnung maßgebend. Technologische Zwischenschnitte werden nicht gesondert abgerechnet.
Die Abrechnung von Schüttgütern, z.B. losen Schüttungen, nach dem Raummaß erfolgt nach dem Volumen der Schüttgüter am Einbauort. Wenn die Ermittlung der Menge am Einbauort nicht möglich ist, erfolgt die Abrechnung nach dem nachgewiesenen Aufmaß in den Transportmitteln, z.B. durch den Nachweis der verbrauchten Säcke und dem darauf angegebenen Volumen des Inhalts.
Wenn Mauerwerk nach dem Raummaß ausgeschrieben ist, gelten für die Abrechnung die entsprechenden Regeln der ATV DIN 18330, Ausgabe Januar 2005.

Sonstige Angaben
Für die angebotenen Leistungen übernimmt der Auftragnehmer die Verpflichtung zur Vollständigkeit; d. h. Leistungen und Nebenleistungen, die sich bei den Positionen zwangsläufig ergeben, sind immer einzukalkulieren, auch wenn sie in der Leistungsbeschreibung nicht ausdrücklich erwähnt sind.

Folgende Ausführungszeichnungen sind der Leistungsbeschreibung beigefügt: siehe Allgemeine Technische Vorbemerkungen

## LV Rohbau: Kinderhort Heckelberg-Brunow
Datum: 16.03.2026

### Bereich 1 Allgemein

#### Abschnitt 1.1 Baustelleneinrichtung

**1.1.10 Baustelle einrichten**
Vorhalten, An- und Abtransport sowie Bereitstellen aller für die Ausführung der Leistungen erforderlichen Geräte, Werkzeuge und sonstigen Betriebsmittel.

Leistungsumfang:
- Antransport aller erforderlichen Geräte, Werkzeuge und Betriebsmittel zur Baustelle
- betriebsfertiges Aufstellen und Einrichten, soweit nicht gesondert vergütet
- Vorhalten, Umsetzen und Entfernen während der Bauzeit
- An- und Abtransport sowie Auf- und Abbau von
  - Lagerflächen und -einrichtungen
  - sonstigen für die Leistung erforderlichen Einrichtungen
- einschließlich aller hierfür erforderlichen Nebenleistungen
Hinweis zur Vergütung:
- Kosten für Vorhalten, Unterhalten und Betreiben der Geräte, Anlagen und Einrichtungen sind nicht Bestandteil dieser Position, sondern in die Einheitspreise der jeweiligen Teilleistungen einzukalkulieren
Menge: 1,000 psch

**1.1.20 Autokran stellen, vorhalten, An- und Abfahrt**
*** Pauschalposition
Autokran für Montagearbeiten liefern, aufstellen, vorhalten und abbauen.

Abrechnung erfolgt pauschal für einen Einsatztag

Leistungsumfang:
- Gestellung eines Autokrans für Hebe- und Montagearbeiten
- einschließlich An- und Abfahrt
- einschließlich Auf- und Abbau
- einschließlich aller erforderlichen Nebenleistungen
Menge: 1,000 psch

### Bereich 2 Rohbauarbeiten

#### Abschnitt 2.1 Mauerwerksarbeiten

**2.1.10 Reinigen des Untergrundes von grober Verschmutzung**
Reinigen des Untergrundes von groben Verschmutzungen vor Ausführung der Abdichtungs-, Dämm- und Putzarbeiten.

Leistungsumfang:
- Entfernen von Mörtelresten, Staub, losen Bestandteilen und sonstigen groben Verschmutzungen
- Reinigen der Untergründe in den für die Folgearbeiten vorgesehenen Bereichen
- fachgerechtes Sammeln und Entsorgen des anfallenden Materials
- Herstellen eines geeigneten Untergrundes für nachfolgende Abdichtungs-, Dämm- und Putzarbeiten
Menge: 867,000 m²

**2.1.20 Horizontale Bauwerksabdichtung unter Mauerwerk**
Liefern und fachgerechtes Herstellen einer horizontalen Bauwerksabdichtung unter allen aufgehenden Außen- und Innenwänden.

Leistungsumfang:
- Ausführung gemäß DIN 18533
- Wassereinwirkungsklasse W2.1-E (drückendes Wasser)
- Ausführung mit Bitumen-Mauersperrbahnen
- Verlegung auf Stahlbetonbodenplatte
- Anordnung unter allen aufgehenden Außen- und Innenwänden
- Verarbeitung systembezogen gemäß Herstellervorgaben
- Überdeckung der Stoß- und Nahtbereiche gemäß Herstellervorgaben
- Ausbildung dichter Stöße und Anschlüsse
- Untergrundvorbereitung und erforderliche Vorarbeiten
- Einschließlich aller erforderlichen Nebenleistungen
Menge: 272,000 m

**2.1.30 Erstellung Kimmmörtelbett**
Herstellen eines Kimmmörtelbettes zum Höhenausgleich zwischen Bodenplatte und erster Steinlage des Mauerwerks.

Leistungsumfang:
- Lieferung geeigneten Mauermörtels
- Ausgleich von Unebenheiten der Bodenplatte
- Herstellung einer ebenen Lagerfläche
- Schichtdicke im Mittel ca. 20 mm
- Vorbereitung für die Kimmschicht
Menge: 272,000 m

**2.1.40 ISO-Kimmstein d=24 cm**
Herstellen der ersten Steinlage des Mauerwerks als wärmetechnisch optimierte Kimmschicht.

Leistungsumfang:
- Lieferung von ISO-Kimmsteinen passend zur Wanddicke 24 cm
- Versetzen im vorbereiteten Kimmmörtelbett
- exaktes Ausrichten der ersten Steinlage
- Zuschnitte und Ergänzungssteine
- Ausbildung der Höhenlage für das folgende Dünnbettmauerwerk
Menge: 272,000 m

**2.1.50 KS-Mauerwerk Außenwände d = 24 cm, Höhe bis +2,75 m**
Herstellen tragender Außenwände aus Kalksandstein-Plansteinen gemäß statischer Berechnung und Ausführungsplanung.
Ausführung des Mauerwerks nach DIN EN 1996 (Eurocode 6) mit zugehörigem nationalem Anhang.
Erforderliche Gerüstkosten sind in die Einheitspreise einzukalkulieren.

Technische Anforderungen:

Stein: Kalksandstein-Planstein KS L-R P oder gleichwertig
Norm: DIN EN 771-2
Steinfestigkeitsklasse: 12
Rohdichteklasse: gemäß Hersteller
Wanddicke: 24 cm
Wandhöhe: bis UK Ringanker +2,75 m
Lagerfugen: Dünnbettmörtel nach DIN EN 998-2
Stoßfugen: unvermörtelt (Nut- und Feder-System)

Leistungsumfang:
- Lieferung der Kalksandstein-Plansteine
- Vermauern im Dünnbettmörtelverfahren
- Herstellung der Lagerfugen
- Mauern im Verband
- Ausbildung von Wandenden, Ecken und Anschlüssen
- Zuschnitte, Ergänzungssteine und Höhenausgleichsschichten
- lot- und fluchtgerechte Herstellung der Wandflächen
- Durchführung aller für die Ausführung erforderlichen Mess- und Einmessarbeiten (z. B. Achsen, Wandverläufe, Öffnungen, Höhenbezugspunkte)
- einschließlich aller erforderlichen Gerüstleistungen
Menge: 210,000 m2
DIN 276-1 2008-12: 331
DIN 276 2018-12: 331

**2.1.60 KS-Mauerwerk Innenwände d = 24 cm, Höhe bis +2,75 m**
Herstellen tragender Innenwände aus Kalksandstein-Plansteinen gemäß statischer Berechnung und Ausführungsplanung.
Ausführung des Mauerwerks nach DIN EN 1996 (Eurocode 6) mit zugehörigem nationalem Anhang.
Erforderliche Gerüstkosten sind in die Einheitspreise einzukalkulieren.

Technische Anforderungen:
- Stein: Kalksandstein-Planstein KS L-R P oder gleichwertig
- Norm: DIN EN 771-2
- Steinfestigkeitsklasse: 12
- Rohdichteklasse: gemäß Hersteller
- Wanddicke: 24 cm
- Wandhöhe: bis UK Ringanker +2,75 m
- Lagerfugen: Dünnbettmörtel nach DIN EN 998-2
- Stoßfugen: unvermörtelt (Nut- und Feder-System)
Leistungsumfang:
- Lieferung der Kalksandstein-Plansteine
- Vermauern im Dünnbettmörtelverfahren
- Herstellung der Lagerfugen
- Mauern im Verband
- Ausbildung von Wandanschlüssen und Wandkreuzungen
- Zuschnitte und Ergänzungssteine
- lot- und fluchtgerechte Herstellung der Wandflächen
- einschließlich aller erforderlichen Gerüstleistungen
Menge: 388,000 m2

**2.1.70 KS-Mauerwerk Innenwände d = 24 cm, Höhe über +2,75 m bis 2. RA**
Herstellen tragender Innenwände aus Kalksandstein-Plansteinen im Bereich oberhalb des Ringankers bis Unterkante Dachkonstruktion.
Erforderliche Gerüstleistungen sind in die Einheitspreise einzukalkulieren, ein separates Gerüst wird nicht gestellt.
Ausführung gemäß statischer Berechnung und Ausführungsplanung.

Technische Anforderungen:
- Stein: Kalksandstein-Planstein KS L-R P oder gleichwertig
- Norm: DIN EN 771-2
- Steinfestigkeitsklasse: 12
- Rohdichteklasse: gemäß Hersteller
- Wanddicke: 24 cm
- Wandhöhe: über +2,75 m bis ca. +4,60 m
- Lagerfugen: Dünnbettmörtel nach DIN EN 998-2
- Stoßfugen: unvermörtelt (Nut- und Feder-System)
Leistungsumfang:
- Lieferung der Kalksandstein-Plansteine
- Vermauern im Dünnbettmörtelverfahren
- Herstellung der Lagerfugen
- Mauern im Verband
- Ausbildung von Wandanschlüssen und Wandkreuzungen
- Anpassung an geneigten Dachverlauf
- Zuschnitte und Ergänzungssteine
- lot- und fluchtgerechte Herstellung der Wandflächen
- einschließlich aller erforderlichen Gerüstleistungen
Menge: 175,000 m2

**2.1.80 Zulage Aufmauern über Innentüren**
Zulage für das Aufmauern von Mauerwerk über Innentüröffnungen.
Menge: 20,000 m2

#### Abschnitt 2.2 Stahlbetonstützen

**2.2.10 Stahlbetonstützen herstellen Typ S1 - Außenwände**
Herstellen von Stahlbetonstützen in Außenwänden gemäß statischer Berechnung und Ausführungsplanung.

Technische Anforderungen:
- Beton: C20/25
- Expositionsklasse: XC1 WO
- Stützenhöhe: OK Bodenplatte bis Ringanker Traufhöhe (+2,75 m)
- Rechteckige Stahlbetonstützen
- Ausführung gemäß Schalungs- und Bewehrungsplanung
- Senkrecht / horizontal verschiebbare Mauerwerksanker mit Gleithülle
- Stahlbetonstützen in den Ringanker einbinden und in der Bodenplatte biegesteif einspannen
Leistungsumfang:
- Lieferung und Einbau des Betons
- Betonieren, Verdichten und Nachbehandeln
- Lieferung, Einbau und Vorhalten der Schalung
- Ausrichten und Fixieren der Schalung
- Ausschalen der Bauteile
- Einschließlich aller erforderlichen Nebenleistungen
Menge: 11,000 St

**2.2.20 Bewehrung Stahlbetonstützen Typ S1 – Außenwände**
Liefern, schneiden, biegen und einbauen der Bewehrung gemäß statischer Berechnung.

Technische Anforderungen:
- Betonstahl BSt 500
Leistungsumfang:
- Lieferung der Bewehrung
- Zuschneiden und Biegen
- Einbau in die Schalung
- Sicherstellen der erforderlichen Betondeckung
Menge: 0,300 t

**2.2.30 Stahlbetonstützen herstellen Typ S2 - Innenwände**
Herstellen von Stahlbetonstützen in Innenwänden gemäß statischer Berechnung und Ausführungsplanung.

Technische Anforderungen:
- Beton: C20/25
- Expositionsklasse: XC1 WO
- Stützenhöhe: OK Bodenplatte bis Ringanker oberer Wandabschluss (ca. +4,60 m)
- Rechteckige Stahlbetonstützen
- Ausführung gemäß Schalungs- und Bewehrungsplanung
- Senkrecht / horizontal verschiebbare Mauerwerksanker mit Gleithülle
- Stahlbetonstützen in beide Ringanker einbinden und in der Bodenplatte biegesteif einspannen
Leistungsumfang:
- Lieferung und Einbau des Betons
- Betonieren, Verdichten und Nachbehandeln
- Lieferung, Einbau und Vorhalten der Schalung
- Ausrichten und Fixieren der Schalung
- Ausschalen der Bauteile
- Einschließlich aller erforderlichen Nebenleistungen
Menge: 8,000 St

**2.2.40 Bewehrung Stahlbetonstützen Typ S2 – Innenwände**
Liefern, schneiden, biegen und einbauen der Bewehrung gemäß statischer Berechnung.

Technische Anforderungen:
- Betonstahl BSt 500
Leistungsumfang:
- Lieferung der Bewehrung
- Zuschneiden und Biegen
- Einbau in die Schalung
- Sicherstellen der erforderlichen Betondeckung
Menge: 0,360 t

#### Abschnitt 2.3 Ringanker

**2.3.10 Ringanker Traufhöhe**
Herstellen eines Ringankers über Außen- und Innenwänden auf Höhe +2,75 m ü. OKFF gemäß statischer Berechnung.
Erforderliche Gerüstkosten sind in die Einheitspreise einzukalkulieren.

Technische Anforderungen:
- Faserzement-U-Schalen
- Beton C20/25
- XC1
- Betonkern: b/h = 22cm/23cm
Leistungsumfang:
- Lieferung und Einbau der U-Schalen
- Betonage einschließlich Verdichten
- Nachbehandlung
- einschließlich aller erforderlichen Gerüstleistungen
Menge: 272,000 m

**2.3.20 Ringanker oberer Wandabschluss**
Herstellen eines zweiten Ringankers über Innenwänden unterhalb der Dachkonstruktion gemäß statischer Berechnung.
Erforderliche Gerüstleistungen sind in die Einheitspreise einzukalkulieren, ein separates Gerüst wird nicht gestellt.

Technische Anforderungen:
- Faserzement-U-Schalen
- Beton C20/25
- XC1
- Betonkern: b/h = 22cm/23cm
- Wandhöhe: bis ca. +4,60 m
Leistungsumfang:
- Lieferung und Einbau der U-Schalen
- Betonage einschließlich Verdichten
- Nachbehandlung
- einschließlich aller erforderlichen Gerüstleistungen
Menge: 79,000 m

**2.3.30 Bewehrung Ringanker Traufhöhe**
Liefern, schneiden, biegen und einbauen der Bewehrung für Ringanker gemäß statischer Berechnung.

Technische Anforderungen:
Betonstahl BSt 500
Bewehrung Ringanker: 4 Ø 12, Bügel Ø 8 / 15 cm

Leistungsumfang:
- Lieferung der Bewehrung
- Zuschneiden und Biegen
- Einbau in die Schalung (Faserzement-U-Schale)
- Anordnung umlaufend über Innen- und Außenwänden
- Sicherstellen der erforderlichen Betondeckung
Menge: 2,500 t

**2.3.40 Bewehrung Ringanker oberer Wandabschluss**
Liefern, schneiden, biegen und einbauen der Bewehrung für Ringanker gemäß statischer Berechnung.

Technische Anforderungen:
Betonstahl BSt 500
Bewehrung Ringanker: 4 Ø 12, Bügel Ø 8 / 15 cm

Leistungsumfang:
- Lieferung der Bewehrung
- Zuschneiden und Biegen
- Einbau in die Schalung (Faserzement-U-Schale)
- Anordnung über Innenwände gemäß Statik
- Sicherstellen der erforderlichen Betondeckung
Menge: 0,630 t

**2.3.50 Zulage Ringanker Ecken und Anschlüsse**
Leistungsumfang:
- Ausbildung von Ringankerecken
- Anschlüsse an Innenwände
- Anpassung von Schalung und Bewehrung
Menge: 23,000 St

**2.3.60 Zulage Ringanker Abtreppungen**
Leistungsumfang:
- Herstellung von Abtreppungen im Ringanker
- Anpassung der Schalung und Bewehrung
Menge: 5,000 St

#### Abschnitt 2.4 Stürze und Überzüge

**2.4.10 KS-Fertigteilstürze über Innentüren, Wanddicke 24 cm**
Liefern und setzen von Kalksandstein-Fertigteilstürzen über Innentüren im tragenden Mauerwerk.
Einbau entsprechend statischer Berechnung und Ausführungsplanung.

Technische Anforderungen:
- Kalksandstein-Fertigteilsturz mit integrierter Bewehrung
- geeignet für verputztes Mauerwerk
- Wanddicke: 24 cm
- lichte Rohbauöffnung Tür: 1,01 m × 2,135 m
- Auflagerlänge je Seite: gemäß Herstellervorgaben
- Sturzbreite passend zur Wanddicke
- Sturzhöhe: 61,5 cm
- Ausführung als durchgehender Sturz je Öffnung
Leistungsumfang:
- Lieferung der KS-Fertigteilstürze
- Einheben und Ausrichten der Stürze
- Herstellung der erforderlichen Auflager
- fachgerechtes Vermörteln der Lagerfugen
- Anpassungen im angrenzenden Mauerwerk
- vollständiger Einbau gemäß Planvorgaben
Abrechnung:
Abrechnung erfolgt je Türöffnung (1 Sturz je Öffnung)
Menge: 24,000 St

**2.4.20 Stahlträger HEA 220 liefern und einbauen**
Liefern und fachgerechtes Einbauen von Stahlträgern HEA 220 gemäß statischer Berechnung und Ausführungsplanung.

Technische Anforderungen:
- Profil: HEA 220
- Stahlgüte: S235
- Trägerlänge bis 7,88 m
- beidseitig angeschweißte Steifen, t = 10 mm
- Auflager auf Ringanker
- Lagesicherung je Auflager mit 2 Stück Bolzenankern Ø 12
- Auflagerlänge: 24 cm
- Einbau gemäß Vorgaben der Tragwerksplanung
Leistungsumfang:
- Lieferung der Stahlträger
- Transport, Abladen und Einheben
- Ausrichten und fachgerechtes Einbauen
- Herstellen der Auflager einschließlich erforderlicher Anpassungen
- Einbau der Steifen
- Einbau der Bolzenanker zur Lagesicherung
- Einschließlich aller erforderlichen Befestigungs-, Bohr- und Schneidarbeiten
- Einschließlich aller erforderlichen Nebenleistungen
Menge: 3,000 St

#### Abschnitt 2.5 Öffnungen und Durchführungen

**2.5.10 Aussparungen für Lüftungsleitungen**
Herstellen von Öffnungen für Lüftungsleitungen im Mauerwerk.

Leistungsumfang:
- Aussparungen im KS-Mauerwerk herstellen
- Anpassung an Leitungsdurchmesser
- Berücksichtigung der Anforderungen an den Brandschutz gemäß Brandschutzkonzept
Menge: 3,000 St

**2.5.20 Schließen von Aussparungen**
Schließen von Öffnungen nach Einbau der technischen Installationen.

Leistungsumfang:
- Vermauern oder Vergießen der Öffnungen
- Wiederherstellen der Wandkonstruktion
- Berücksichtigung der Anforderungen an den Brandschutz gemäß Brandschutzkonzept
Menge: 3,000 St

#### Abschnitt 2.6 Vorbereitende Leistungen

**2.6.10 Anlegen von Meterrissen**
Anlegen von Meterrissen nach Rohbau-Fertigstellung der einzelnen Bauteile in Abstimmung mit Planern, Bauleitung und Vermessungsingenieur.

Leistungsumfang:
- Herstellen von dauerhaft nutzbaren Höhenbezugspunkten
- Anlegen von 2 Meterrissen im Außenbereich
- Anlegen von je 2 Meterrissen im Innenbereich an zentraler Stelle
- Ausführung als fest installierter, überputzbarer Meterriss mit Kunststoffmarkierung
- Kennzeichnung ohne rückstandsverursachende oder durchschlagende Markierungsmittel
- Abstimmung der Lage mit Bauleitung und Fachplanern
- Ausführung zur Nutzung durch nachfolgende Gewerke
Menge: 1,000 psch

### Bereich 3 Wärmedämm-, Abdichtungs- und Putzarbeiten

#### Abschnitt 3.1 Sockel- und erdberührter Bereich

**3.1.10 Grundierung Stahlbetonbodenplatte mit Bitumenvoranstrich**
Ausführung der Grundierung zu einem späteren Zeitpunkt im Bauablauf nach Abstimmung mit der Bauleitung.

Liefern und fachgerechtes Aufbringen einer Grundierung auf der Stahlbetonbodenplatte als Voranstrich für nachfolgende Abdichtungsarbeiten.

Leistungsumfang:
- Ausführung mit wasserverdünntem, lösemittelfreiem Bitumenvoranstrich
- Auftrag auf trockener und gereinigter Oberfläche der Stahlbetonbodenplatte
- Deckender Auftrag entsprechend den Herstellervorgaben
- Mindestverbrauch 0,3 kg/m²
- Verarbeitung systembezogen gemäß Herstellervorgaben
- Untergrundprüfung und erforderliche Vorarbeiten
- Einschließlich aller erforderlichen Nebenleistungen
Menge: 800,000 m2

**3.1.20 Bodenplatten-Abdichtung, Polymerbitumen-Schweißbahnen**
Ausführung der Abdichtung zu einem späteren Zeitpunkt im Bauablauf nach Abstimmung mit der Bauleitung.

Liefern und fachgerechtes Herstellen einer horizontalen Abdichtung auf der Stahlbetonbodenplatte gegen drückendes Wasser.

Leistungsumfang:
- Ausführung gemäß DIN 18533
- Wassereinwirkungsklasse W2.1-E (drückendes Wasser)
- Abdichtung des grundierten, sauberen Untergrundes
- Ausführung mit Dichtungsbahnen auf Bitumenbasis mit Trägereinlage
- Verlegung auf vorbereiteter, mit Bitumenvoranstrich versehener Stahlbetonbodenplatte
- Bahnen vollflächig aufkleben
- Überlappung der Bahnen gemäß Herstellervorgaben
- Fachgerechte Ausbildung aller Nähte und Übergänge
- Verarbeitung systembezogen gemäß Herstellervorgaben
- Verwendbarkeitsnachweis durch allgemeines bauaufsichtliches Prüfzeugnis
- Einschließlich aller erforderlichen Nebenleistungen
Menge: 800,000 m2

**3.1.30 Abdichtung Bodeneinläufe und Durchdringungen**
Eindichten von Bodeneinläufen, Bodentanks sowie Rohr- und Leitungsdurchführungen durch die Bodenplatte in die Abdichtung gegen drückendes Wasser (W2.1-E) gemäß DIN 18533.

Leistungsumfang:
- Eindichten von Bodeneinläufen, Bodentanks und Rohrdurchführungen
- Anschluss an die Abdichtung aus Polymerbitumen-Schweißbahnen
- Verwendung von Klebeflanschen, Dichtmanschetten oder gleichwertigen Systemen
- Dichtmanschetten über Rohrdurchführungen führen und mit Abdichtung und Rohr wasserdicht verkleben
- Überlappungen und Nähte nach Herstellerangabe ausführen und verkleben/verschweißen
- Einmessen, Justieren und ggf. Untermörtelung der Einbauteile
- Fachgerechtes Anarbeiten der Abdichtung
- Ausführung gemäß DIN 18533, W2.1-E
- Anschlüsse entsprechend Eigenschaften der Einbauteile herstellen
- Verarbeitung nach Herstellervorschriften
- Beschädigungen der Einbauteile vermeiden
Menge: 10,000 St

**3.1.40 Bauwerksabdichtung Sockelbereich gemäß DIN 18533 W2.1-E**
Herstellen einer Bauwerksabdichtung im erdberührten und spritzwasserbeanspruchten Sockelbereich der Außenwände gemäß Detailplanung.

Ausführung gemäß DIN 18533.

Technische Anforderungen:
- Abdichtung für erdberührte Bauteile
- Wassereinwirkungsklasse: W2.1-E
- systembezogenes Abdichtungssystem nach gültiger Norm und Zulassung
- geeignet für hohe Wasserbeanspruchung
- geeignet als Untergrund für nachfolgende Perimeterdämmung
- kompatibel mit nachfolgendem WDVS
- Ausführung gemäß System- und Herstellervorgaben
Leistungsumfang:
- Untergrundprüfung und -vorbereitung
- ggf. systemzugehöriger Voranstrich
- mehrlagiges Aufbringen der Abdichtung entsprechend System
- Herstellung einer gleichmäßigen und vollflächigen Abdichtungsschicht
- Abdichtung von Wandflächen, Wandfußpunkten und Sockelbereichen
- Ausbildung von Übergängen Bodenplatte / Wand / Frostschürze
- durchgehende Hochführung der Abdichtung bis mindestens 30 cm über OK Gelände
- Hochführung der Abdichtung im Bereich von Öffnungen gemäß Detail (mind. 15 cm)
- Ausbildung aller erforderlichen Anschlüsse, Kanten und Durchdringungen
Menge: 218,700 m2

**3.1.50 Zulage Öffnungen – Abdichtung**
Zulage für erhöhten Aufwand im Bereich bodentiefer Fenster- und Türöffnungen.

Leistungsumfang:
- Ausbildung von Abdichtungsanschlüssen an Öffnungen
- Anpassung der Abdichtung an Fenster- und Türbereiche
- Ausbildung von seitlichen und unteren Anschlussbereichen
- Detailausbildung gemäß Sockel- und Öffnungsdetails
Menge: 25,000 St

### Bereich 4 Stundenlohnarbeiten

#### Abschnitt 4.1 Stundenlohnarbeiten

**4.1.10 Stundenlohnarbeiten Facharbeiter**
*** Stundenlohnarbeiten
Stundenlohnarbeiten durch Facharbeiter auf Anordnung des Auftraggebers ausführen.

Leistungsumfang:
- Ausführung von Mauer- und Betonarbeiten nach besonderer Anweisung
- Einsatz von qualifizierten Facharbeitern
- Durchführung von Neben- und Zusatzarbeiten außerhalb der ausgeschriebenen Leistungen
Im Verrechnungssatz sind enthalten:
- Lohn- und Gehaltskosten
- Lohn- und Gehaltsnebenkosten
- Zuschläge
- lohngebundene und lohnabhängige Kosten
- sonstige Sozialkosten
- Gemeinkosten
- Wagnis und Gewinn
Zuschläge für Nacht-, Sonn- und Feiertagsarbeit werden gesondert vergütet.
Abrechnung erfolgt nach tatsächlich geleisteten Stunden auf Nachweis.
Menge: 1,000 h

**4.1.20 Stundenlohnarbeiten Helfer**
*** Stundenlohnarbeiten
Stundenlohnarbeiten durch Helfer auf Anordnung des Auftraggebers ausführen.

Leistungsumfang:
- Ausführung von Mauer- und Betonarbeiten nach besonderer Anweisung
- Einsatz von qualifizierten Facharbeitern
- Durchführung von Neben- und Zusatzarbeiten außerhalb der ausgeschriebenen Leistungen
Im Verrechnungssatz sind enthalten:
- Lohn- und Gehaltskosten
- Lohn- und Gehaltsnebenkosten
- Zuschläge
- lohngebundene und lohnabhängige Kosten
- sonstige Sozialkosten
- Gemeinkosten
- Wagnis und Gewinn
Zuschläge für Nacht-, Sonn- und Feiertagsarbeit werden gesondert vergütet.
Abrechnung erfolgt nach tatsächlich geleisteten Stunden auf Nachweis.
Menge: 1,000 h
